# Apoyo gran altura modelo Liza de Lizabar. Columna compacta

- Propiedad del archivo: CONSTRUNARIO
- Formato: FIEBDC-3/2012
- Programa: Construnario Versión 3.51
- Fecha de los precios: 09/06/2023
- Divisa: EUR

**LIZGALT** u Apoyo gran altura modelo Liza de Lizabar. Columna compacta
Referencias disponibles: LIZA 67/73 - altura de 670 a 730 LIZA 73/79 - altura de 730 a 790 mm LIZA 79/85 - altura de 790 a 850 mm LIZA 85/91 - altura de 850 a 910 mm LIZA 91/97 - altura de 910 a 970 mm LIZA 97/103 - altura de 970 a 1030 mm Estos plots han sido creados para solventar el problema existente en los pavimentos técnicos de alturas superiores a los 65 cm. La gran novedad de este producto radica en que elimina a los inseguros y conocidos casquillos de empalme, los cuales quedan sustituidos por nuestras COLUMNAS COMPACTAS.
