# Sistema en base a poliureas en frío semialifáticas, AISMAR-PROOF ROOF nVP-PURAF de Grupo Aismar

- Propiedad del archivo: CONSTRUNARIO
- Formato: FIEBDC-3/2012
- Programa: Construnario Versión 3.51
- Fecha de los precios: 31/08/2023
- Divisa: EUR
- Código: poliuretanos (01/09/2023)

**PROOFROOFNVPU** m2 Sistema en base a poliureas en frío semialifáticas, AISMAR-PROOF ROOF nVP-PURAF de Grupo Aismar.
Sistema en base a poliureas en frío semialifáticas, AISMAR-PROOF ROOF nVP-PURAF de Grupo Aismar. Imprimación con resina epoxi base agua, ACQUA PRIMER NP, recomendable dos capas, diluidas con agua, la primera al 20% en peso y la segunda al 10%. Puente de unión con poliuretano monocomponente, NEOSIL BOND, aplicado por frotación. Poliurea pura de alta elongación a rotura y alta resistencia, 100% sólida, NEOROOF POLYUREA H, aplicada a rodillo o por proyección airless con maquinaria aprobada por departamento técnico Aismar y con todas las revisiones realizadas por distribuidor homologado. En grietas superiores a 1,5 mm y puntos singulares, reforzar con NEOTEXTIL 100 gr, en estos casos se requiere 2 capas de NEOROOF POLYUREA H. Espolvoreo de árido de cuarzo 0,2-0,8 mm, sobre la superficie fresca del elastómero. Adhesivo cementoso mejorado, tipo C2TES1, AISGRES F-500, con elevadas prestaciones en situaciones extremas, de humedad constante y altas variaciones térmicas, para baldosa. Sistema de impermeabilización bajo baldosa, con poliureas híbridas aplicadas a rodillo ó airless, formando una película libre de ampollas y de altas propiedades mecánicas.

| Código | Ud | Descripción | Rendimiento | Precio | Importe |
|---|---|---|---|---|---|
| ACQUAPRIMERNP | kg | Resina epoxi base agua, ACQUA PRIMER NP de Grupo Aismar. (material) | 0.300 | 12.8 | 3.84 |
| NEOSILBOND | kg | Poliuretano monocomponente, NEOSIL BOND de Grupo Aismar. (material) | 0.100 | 11.1 | 1.11 |
| NEOROOFPOLYUREAH | kg | Poliurea de alta elongación, NEOROOF POLYUREA H de Grupo Aismar. (material) | 1.200 | 9.55 | 11.46 |
| MTCAC020805 | kg | Árido de cuarzo natural de granulometría comprendida entre 0,2 y 0,8 mm, para utilizar como carga mineral en combinación con resinas epoxi o poliuretano. (material) | 0.500 | 0.6 | 0.30 |
| AISGRESF500 | kg | Adhesivo cementoso mejorado tipo C2TES1, AISGRES F-500 de Grupo Aismar. (material) | 3.500 | 2.1 | 7.35 |
| MOC085 | h | Oficial 1ª aplicador de productos impermeabilizantes (mano de obra) | 0.140 | 19.6 | 2.74 |
| MOC086 | h | Ayudante aplicador de productos impermeabilizantes (mano de obra) | 0.140 | 18.1 | 2.53 |
|  |  | Costes directos |  |  | 29.33 |

## Recursos

**ACQUAPRIMERNP** kg Resina epoxi base agua, ACQUA PRIMER NP de Grupo Aismar
Imprimación epoxi base agua bicomponente, ideal para superficies de construcción antes de la aplicación de sistemas de impermeabilización NEOROOF® POLYUREA. Clasificado como SR-B2,0 según ??13813. Recomendable dos capas, diluidas con agua, la primera al 20% en peso y la segunda al 10%.

**NEOSILBOND** kg Poliuretano monocomponente, NEOSIL BOND de Grupo Aismar
Promotor de adhesión base solvente que activa la adhesión de imprimaciones y revestimientos sobre superficies inorgánicas, como bañldosa de cerámica y cristal. Proporciona una excelente adhesión para el sistema de revestimiento (imprimación y acabado) posteriores.

**NEOROOFPOLYUREAH** kg Poliurea de alta elongación, NEOROOF POLYUREA H de Grupo Aismar
Revestimiento impermeabilizante híbrido de poliurea-poliuretano de dos componentes, aplicable en frío, para la protección de diversas superficies. Forma una película libre de ampollas e impermeable a la humedad, con una notable resistencia a la absorción de agua, altas propiedades mecánicas y excelente resistencia al caleo.

**AISGRESF500** kg Adhesivo cementoso mejorado tipo C2TES1, AISGRES F-500 de Grupo Aismar
Adhesivo cementoso mejorado, tipo C2TES1, con elevadas prestaciones en situaciones extremas, de humedad constante y altas variaciones térmicas, para baldosa.
