# Sistema en base a poliureas alifáticas en frío, AISMAR-PROOF ROOF PT-PURAF de Grupo Aismar

- Propiedad del archivo: CONSTRUNARIO
- Formato: FIEBDC-3/2012
- Programa: Construnario Versión 3.51
- Fecha de los precios: 31/08/2023
- Divisa: EUR
- Código: poliuretanos (01/09/2023)

**PROOFPTPURAF** m2 Sistema en base a poliureas alifáticas en frío, AISMAR-PROOF ROOF PT-PURAF de Grupo Aismar.
Sistema en base a poliureas alifáticas en frío, AISMAR-PROOF ROOF PT-PURAF de Grupo Aismar. Imprimación con resina epoxi base agua ACQUA PRIMER NP, recomendable dos capas, diluidas con agua, la primera al 20% en peso y la segunda al 10%. Puente de unión de poliuretano monocomponente NEOSIL BOND, aplicado por frotación. Poliurea pura de alta elongación a rotura y alta resistencia NEOROOF POLYUREA H, 100% sólida, aplicada a rodillo o por proyección air-less con maquinaria aprobada por departamento técnico Aismar y con todas las revisiones realizadas por distribuidor homologado. En grietas superiores a 1,5 mm y puntos singulares, reforzar con NEOTEXTIL 100 gr, en estos casos se requiere 2 capas de NEOROOF POLYUREA H o R. Poliurea pura alifática NEOROOF POLYUREA, alta elongación a rotura y alta resistencia, 100% sólida, aplicada a rodillo o por proyección airless con maquinaria aprobada por departamento técnico Aismar y con todas las revisiones realizadas por distribuidor homologado. Sistema para cubiertas planas transitables o protegidas, re-impermeabilizaciones de cubiertas con instalaciones varias y cubiertas inclinadas, con poliureas puras alifáticas NEOROOF POLYUREA.

| Código | Ud | Descripción | Rendimiento | Precio | Importe |
|---|---|---|---|---|---|
| ACQUAPRIMERNP | kg | Resina epoxi base agua, ACQUA PRIMER NP de Grupo Aismar. (material) | 0.300 | 12.8 | 3.84 |
| NEOSILBOND | kg | Poliuretano monocomponente, NEOSIL BOND de Grupo Aismar. (material) | 0.100 | 11.1 | 1.11 |
| NEOROOFPOLYUREAH | kg | Poliurea de alta elongación, NEOROOF POLYUREA H de Grupo Aismar. (material) | 0.600 | 9.55 | 5.73 |
| NEOROOFPOLYUREA | kg | Poliurea pura alifática aplicada en frío, NEOROOF POLYUREA de Grupo Aismar. (material) | 0.600 | 14.7 | 8.82 |
| MOC085 | h | Oficial 1ª aplicador de productos impermeabilizantes (mano de obra) | 0.200 | 19.6 | 3.92 |
| MOC086 | h | Ayudante aplicador de productos impermeabilizantes (mano de obra) | 0.200 | 18.1 | 3.62 |
|  |  | Costes directos |  |  | 27.04 |

## Recursos

**ACQUAPRIMERNP** kg Resina epoxi base agua, ACQUA PRIMER NP de Grupo Aismar
Imprimación epoxi base agua bicomponente, ideal para superficies de construcción antes de la aplicación de sistemas de impermeabilización NEOROOF® POLYUREA. Clasificado como SR-B2,0 según ??13813. Recomendable dos capas, diluidas con agua, la primera al 20% en peso y la segunda al 10%.

**NEOSILBOND** kg Poliuretano monocomponente, NEOSIL BOND de Grupo Aismar
Promotor de adhesión base solvente que activa la adhesión de imprimaciones y revestimientos sobre superficies inorgánicas, como bañldosa de cerámica y cristal. Proporciona una excelente adhesión para el sistema de revestimiento (imprimación y acabado) posteriores.

**NEOROOFPOLYUREAH** kg Poliurea de alta elongación, NEOROOF POLYUREA H de Grupo Aismar
Revestimiento impermeabilizante híbrido de poliurea-poliuretano de dos componentes, aplicable en frío, para la protección de diversas superficies. Forma una película libre de ampollas e impermeable a la humedad, con una notable resistencia a la absorción de agua, altas propiedades mecánicas y excelente resistencia al caleo.

**NEOROOFPOLYUREA** kg Poliurea pura alifática aplicada en frío, NEOROOF POLYUREA de Grupo Aismar
Revestimiento impermeabilizante de poliurea poliaspártica pura, elastomérica,aplicable a rodillo y bicomponente para la protección de cubiertas expuestas. Exhibe una excelente estabilidad a los rayos UV, una resistencia impecable a la absorción de agua y propiedades mecánicas muy altas, protegiendo así el sustrato durante períodos de tiempo ultralargos.
