# Sistema transparente para cubiertas vítreas, en base a poliureas poliaspárticas en frío, AISMAR-PROOF ROOF PTT-PP de Grupo Aismar

- Propiedad del archivo: CONSTRUNARIO
- Formato: FIEBDC-3/2012
- Programa: Construnario Versión 3.51
- Fecha de los precios: 31/08/2023
- Divisa: EUR
- Código: poliuretanos (01/09/2023)

**PROOFPTTPP** m2 Sistema transparente para cubiertas vítreas, en base a poliureas poliaspárticas en frío, AISMAR-PROOF ROOF PTT-PP de Grupo Aismar.
Sistema transparente para cubiertas vítreas, en base a poliureas poliaspárticas en frío, AISMAR-PROOF ROOF PTT-PP de Grupo Aismar. Promotor de adherencia de base solvente, NEOSIL BOND, no filmógena, para superficies inorgánicas, baldosas, cerámicas y/o vidrio. Aplicado por frotación con un paño, de secado rápido. Aplicado en una sola capa. Para sellar, unir, fijar, nivelar y otras aplicaciones de reparación en pisos y paredes, usar NEODUR FT PUTTY (masilla de poliurea alifática poliaspártica, de rápido curado). Imprimación de poliurea alifática transparente de rápido curado NEODUR POLYUREA M, diluida al 60% con disolvente NEOTEX PU 0413, aplicado en una capa. Barniz transparente de poliurea alifática elástica NEODUR FT CLEAR, de secado rápido y aplicable en frío (a rodillo), aplicado en dos capas de 0,35 kg/m2, dejando secar 5 horas entre capas. Para mejorar las propiedades antideslizantes, se recomienda aplicar una capa más delgada de NEODUR FT CLEAR, con NEODUR ANTISKID M, mezclado con el anterior después de mezcla, del 1,5 – 2,5% p/p Sistema de impermeabilización transparente sobre baldosa con poliurea alifática transparente, de terrazas, balcones y cubiertas.

| Código | Ud | Descripción | Rendimiento | Precio | Importe |
|---|---|---|---|---|---|
| NEOSILBOND | kg | Poliuretano monocomponente, NEOSIL BOND de Grupo Aismar. (material) | 0.050 | 11.1 | 0.56 |
| NEODURFTPUTTY | kg | Masilla de poliurea poliaspártica alifática de curado rápido, NEODUR FT PUTTY de Grupo Aismar. (material) | 0.010 | 30.95 | 0.31 |
| NEODURPOLYUREAM | kg | Sistema de poliurea alifática y transparente, NEODUR POLYUREA M de Grupo Aismar. (material) | 0.050 | 31.55 | 1.58 |
| NEODURFTCLEAR | kg | Barniz transparente de poliurea alifática elástica, NEODUR FT CLEAR de Grupo Aismar. (material) | 1.400 | 30.65 | 42.91 |
| MOC085 | h | Oficial 1ª aplicador de productos impermeabilizantes (mano de obra) | 0.250 | 19.6 | 4.90 |
| MOC086 | h | Ayudante aplicador de productos impermeabilizantes (mano de obra) | 0.250 | 18.1 | 4.53 |
|  |  | Costes directos |  |  | 54.79 |

## Recursos

**NEOSILBOND** kg Poliuretano monocomponente, NEOSIL BOND de Grupo Aismar
Promotor de adhesión base solvente que activa la adhesión de imprimaciones y revestimientos sobre superficies inorgánicas, como bañldosa de cerámica y cristal. Proporciona una excelente adhesión para el sistema de revestimiento (imprimación y acabado) posteriores.

**NEODURFTPUTTY** kg Masilla de poliurea poliaspártica alifática de curado rápido, NEODUR FT PUTTY de Grupo Aismar
Masilla de poliurea poliaspártica alifática de curado rápido para sellar, pegar, fijar, nivelar y otras aplicaciones de reparación en suelos y paredes. Solución ideal para reparaciones en suelos a revestir con sistemas de poliurea alifática de curado rápido NEODUR FAST TRACK.

**NEODURPOLYUREAM** kg Sistema de poliurea alifática y transparente, NEODUR POLYUREA M de Grupo Aismar
Imprimación de poliurea alifática transparente de rápido curado, diluida al 60% con disolvente NEOTEX PU 0413, aplicado en una capa.

**NEODURFTCLEAR** kg Barniz transparente de poliurea alifática elástica, NEODUR FT CLEAR de Grupo Aismar
Barniz de poliurea alifática, elástica,transparente, de secado rápido y aplicable en frío, ideal para la impermeabilización y protección de terrazas y cubiertas con baldosa.
