# Sistema con poliureas en frio y acabado en poliureas poliaspárticas, AISMAR-PROOF ROOF R-PURAF-PP de Grupo Aismar

- Propiedad del archivo: CONSTRUNARIO
- Formato: FIEBDC-3/2012
- Programa: Construnario Versión 3.51
- Fecha de los precios: 31/08/2023
- Divisa: EUR
- Código: poliuretanos (01/09/2023)

**PROOFRRPURAFPP** m2 Sistema con poliureas en frio y acabado en poliureas poliaspárticas, AISMAR-PROOF ROOF R-PURAF-PP de Grupo Aismar.
Sistema con poliureas en frio y acabado en poliureas poliaspárticas, AISMAR-PROOF ROOF R-PURAF-PP de Grupo Aismar. Imprimación con resina epoxi bicomponente EPOXOL PRIMER SF-P, 100% sólidos, recomendado para soportes hormigón, dejando secar 24 horas entre capas. Para otros tipos de soporte asfálto, morteros…, se pueden usar combinación de otras imprimaciones NEODUR PRIMER 1K, PRIMER MEPIM…, consultar con el departamento técnico Aismar. En caso de soportes irregulares, se puede aplicar la imprimación cargada de cuarzo, mediante llana metálica. Espolvoreo de cuarzo (0,2-0,5 mm), sobre cada capa de imprimación fresca. Puente de unión con poliuretano monocomponente PRIMER PUR, aplicado por frotación. Revestimiento impermeabilizante poliaspártico de poliurea NEOROOF POLYUREA R, dos capas, dejando secar entre capas, aplicada a rodillo o por proyección con maquinaria airless especializada aprobada por departamento técnico Aismar y con todas las revisiones realizadas por distribuidor homologado. Espolvoreo de cuarzo (0,2-0,5 mm), en fresco. Capa de rodadura mediante poliurea poliaspártica elástica de rápido secado NEODUR FT ELASTIC, dos capas de 0,30 kg/m2 cada una, dejando secar 4 horas. Sistema para el revestimiento e impermeabilización de soportes sometidos a paso de vehículos en exterior, con poliureas puras aplicadas a rodillo ó airless y capa de rodadura en poliurea poliaspártica.

| Código | Ud | Descripción | Rendimiento | Precio | Importe |
|---|---|---|---|---|---|
| EPOXOLPRIMERSFP | kg | Imprimación epoxi sin disolventes para pavimentos, EPOXOL PRIMER SF-P de Grupo Aismar. (material) | 0.600 | 13 | 7.80 |
| MTCAC020807 | kg | Árido de cuarzo natural de granulometría comprendida entre 0,2 y 0,8 mm, para utilizar como carga mineral en combinación con resinas epoxi o poliuretano. (material) | 0.500 | 0.6 | 0.30 |
| PRIMERPUR | kg | Poliuretano monocomponente, PRIMER PUR de Grupo Aismar. (material) | 0.100 | 11.1 | 1.11 |
| NEOROOFPOLYUREAR | kg | Revestimiento impermeabilizante poliaspártico de poliurea, NEOROOF POLYUREA R de Grupo Aismar. (material) | 1.200 | 10.85 | 13.02 |
| MTCAC020805 | kg | Árido de cuarzo natural de granulometría comprendida entre 0,2 y 0,8 mm, para utilizar como carga mineral en combinación con resinas epoxi o poliuretano. (material) | 0.500 | 0.6 | 0.30 |
| NEODURFTELASTIC | kg | Poliurea poliaspártica elástica de rápido secado, NEODUR FT ELASTIC de Grupo Aismar. (material) | 0.600 | 23.2 | 13.92 |
| MOC085 | h | Oficial 1ª aplicador de productos impermeabilizantes (mano de obra) | 0.330 | 19.6 | 6.47 |
| MOC086 | h | Ayudante aplicador de productos impermeabilizantes (mano de obra) | 0.330 | 18.1 | 5.97 |
|  |  | Costes directos |  |  | 48.89 |

## Recursos

**EPOXOLPRIMERSFP** kg Imprimación epoxi sin disolventes para pavimentos, EPOXOL PRIMER SF-P de Grupo Aismar
Imprimación epoxi 100% sólidos, en una sola capa, en caso necesario se puede cargar con árido para regularización de soporte, relación 1:1 o 1:1,2 (resina:árido). Para otros tipos de soporte (vitrocerámico, madera, cerámico…), consultar con el departamento técnico Aismar, ver tabla adjunta de imprimaciones. En caso de soportes irregulares, aplicar la imprimación cargada de árido, mediante llana metálica.

**PRIMERPUR** kg Poliuretano monocomponente, PRIMER PUR de Grupo Aismar
El PRIMER-PUR permite, tanto en el caso de Impermeabilizantes, como en pavimentos y adhesivos, crear “puentes” de gran adherencia entre el soporte y el tratamiento a realizar, de manera que se produce un “anclaje químico” entre ambos elementos. Aunque es un producto que no forma película (con lo que no es conveniente aplicar este producto por sí mismo), sí que aporta una gran adherencia en combinación con productos de poliuretano monocomponente.

**NEOROOFPOLYUREAR** kg Revestimiento impermeabilizante poliaspártico de poliurea, NEOROOF POLYUREA R de Grupo Aismar
NEOROOF POLYUREA R es un revestimiento impermeabilizante de poliurea bicomponente y de alta duración para ser aplicado a rodillo sobre tejados y cubiertas. Es aconsejable cuando se requiere una excelente impermeabilización y gran durabilidad mecánica. No precisa de equipamiento especial. Crea una película sin burbujas y anti-humedad que previene íntegramente la absorción del agua y proporciona resistencia a los rayos UV y al estrés mecánico.

**NEODURFTELASTIC** kg Poliurea poliaspártica elástica de rápido secado, NEODUR FT ELASTIC de Grupo Aismar
Sistema de poliurea alifática, elástica, aplicable en frío y de curado rápido, adecuado para la protección de suelos que requieren excelentes propiedades impermeabilizantes, alta resistencia a la abrasión y al estrés mecánico.
