# Sistema con poliureas en caliente y acabada con poliaspárticas, AISMAR-PROOF ROOF D-PURAC-PP de Grupo Aismar

- Propiedad del archivo: CONSTRUNARIO
- Formato: FIEBDC-3/2012
- Programa: Construnario Versión 3.51
- Fecha de los precios: 31/08/2023
- Divisa: EUR
- Código: poliuretanos (01/09/2023)

**PROOFRDPURACPP** m2 Sistema con poliureas en caliente y acabada con poliaspárticas, AISMAR-PROOF ROOF D-PURAC-PP de Grupo Aismar.
Sistema con poliureas en caliente y acabada con poliaspárticas, AISMAR-PROOF ROOF D-PURAC-PP de Grupo Aismar. Imprimación con resina epoxi bicomponente EPOXOL PRIMER SF-P, 100% sólidos, recomendado para soportes hormigón, recomendado 2 capas, dejando secar 24 horas entre capas. Esparcir cuarzo (0,2-0,5 mm), sobre cada capa de imprimación fresca. En caso de soportes irregulares, se puede aplicar la imprimación cargada de cuarzo, mediante llana metálica. Antes de secado, esparcir corindón fino. POLIUREA PURA AM-100 de alta elongación a rotura y alta resistencia, 100% sólida, aplicada por proyección con maquinaria especializada aprobada por departamento técnico Aismar y con todas las revisiones realizadas por distribuidor homologado. Espolvoreo de cuarzo (0,2-0,5 mm), en última capa de la proyección en caliente. Puente de unión mediante poliuretano monocomponente PRIMER PUR, aplicado por frotación. Revestimiento flexible de poliurea poliaspártica elástica de rápido secado NEODUR FT ELASTIC, dos ca-pas:1º. Capa: 0,30 kg/m2, dejando secar 4 horas; 2ª. Capa: 0,30 kg/m2, Añadiendo 2,5-3% en peso de anti-deslizante NEOTEX ANTISKID M. Sistema para el revestimiento e impermeabilización de cubiertas para uso deportivo, de alta resistencia a la abrasión, con poliureas puras y poliurea poliaspártica, sobre soportes cementosos, con las resistencias mínimas y propiedades contempladas en ficha técnica.

| Código | Ud | Descripción | Rendimiento | Precio | Importe |
|---|---|---|---|---|---|
| EPOXOLPRIMERSFP | kg | Imprimación epoxi sin disolventes para pavimentos, EPOXOL PRIMER SF-P de Grupo Aismar. (material) | 0.600 | 13 | 7.80 |
| MTCAC020805 | kg | Árido de cuarzo natural de granulometría comprendida entre 0,2 y 0,8 mm, para utilizar como carga mineral en combinación con resinas epoxi o poliuretano. (material) | 0.500 | 0.6 | 0.30 |
| POLIUREAPURAAM100P | kg | Poliurea pura de alta elongación a rotura y alta resistencia, POLIUREA PURA AM-100 pigmentada de Grupo Aismar. (material) | 2.000 | 4.9 | 9.80 |
| MTCAC020807 | kg | Árido de cuarzo natural de granulometría comprendida entre 0,2 y 0,8 mm, para utilizar como carga mineral en combinación con resinas epoxi o poliuretano. (material) | 0.500 | 0.6 | 0.30 |
| PRIMERPUR | kg | Poliuretano monocomponente, PRIMER PUR de Grupo Aismar. (material) | 0.050 | 11.1 | 0.56 |
| NEODURFTELASTIC | kg | Poliurea poliaspártica elástica de rápido secado, NEODUR FT ELASTIC de Grupo Aismar. (material) | 0.600 | 23.2 | 13.92 |
| MOC085 | h | Oficial 1ª aplicador de productos impermeabilizantes (mano de obra) | 0.330 | 19.6 | 6.47 |
| MOC086 | h | Ayudante aplicador de productos impermeabilizantes (mano de obra) | 0.330 | 18.1 | 5.97 |
|  |  | Costes directos |  |  | 45.12 |

## Recursos

**EPOXOLPRIMERSFP** kg Imprimación epoxi sin disolventes para pavimentos, EPOXOL PRIMER SF-P de Grupo Aismar
Imprimación epoxi 100% sólidos, en una sola capa, en caso necesario se puede cargar con árido para regularización de soporte, relación 1:1 o 1:1,2 (resina:árido). Para otros tipos de soporte (vitrocerámico, madera, cerámico…), consultar con el departamento técnico Aismar, ver tabla adjunta de imprimaciones. En caso de soportes irregulares, aplicar la imprimación cargada de árido, mediante llana metálica.

**POLIUREAPURAAM100P** kg Poliurea pura de alta elongación a rotura y alta resistencia, POLIUREA PURA AM-100 pigmentada de Grupo Aismar
AM-100 es un sistema híbrido elastomérico a base de poliurea y poliuretano compuesto por dos componentes. AM-100 se compone de polioles especiales, aminas flexibles e isocianatos aromáticos para la protección de metales y superficies de hormigón, así como madera. El sistema tiene además una resistencia a la temperatura de -30°C a + 100°C.

**PRIMERPUR** kg Poliuretano monocomponente, PRIMER PUR de Grupo Aismar
El PRIMER-PUR permite, tanto en el caso de Impermeabilizantes, como en pavimentos y adhesivos, crear “puentes” de gran adherencia entre el soporte y el tratamiento a realizar, de manera que se produce un “anclaje químico” entre ambos elementos. Aunque es un producto que no forma película (con lo que no es conveniente aplicar este producto por sí mismo), sí que aporta una gran adherencia en combinación con productos de poliuretano monocomponente.

**NEODURFTELASTIC** kg Poliurea poliaspártica elástica de rápido secado, NEODUR FT ELASTIC de Grupo Aismar
Sistema de poliurea alifática, elástica, aplicable en frío y de curado rápido, adecuado para la protección de suelos que requieren excelentes propiedades impermeabilizantes, alta resistencia a la abrasión y al estrés mecánico.
