# Sistema para cubetas por vertido, de alta resistencia química, AISMAR-PROOF SEAL C2-HCR de Grupo Aismar

- Propiedad del archivo: CONSTRUNARIO
- Formato: FIEBDC-3/2012
- Programa: Construnario Versión 3.51
- Fecha de los precios: 31/08/2023
- Divisa: EUR
- Código: poliuretanos (01/09/2023)

**PROOFSEALC2HCR** m2 Sistema para cubetas por vertido, de alta resistencia química, AISMAR-PROOF SEAL C2-HCR de Grupo Aismar.
Sistema para cubetas por vertido, de alta resistencia química, AISMAR-PROOF SEAL C2-HCR de Grupo Aismar. Imprimación epoxi sin disolventes EPOXOL PRIMER SF-P, clasificado SR-B2,0 según norma UNE 13813, sobre soporte cementoso. Espolvoreo de árido (0,2-0,5 mm), sobre la imprimación fresca. Puente de unión mediante poliuretano monocomponente PRIMER PUR, aplicado por frotación. Elastómero de POLIUREA AM-100 FLEX pigmentada, de alta elongación a rotura (750%), y alta resistencia a tracción (21,3 MPa), 100% sólida, aplicada por proyección con maquinaria especializada aprobada por departamento técnico Aismar y con todas las revisiones realizadas por distribuidor homologado. Protección química mediante revestimiento de poliuretano alifático NEODUR SPECIAL, bicomponente, base solvente, en dos capas de 175 gr/m2. Sistema de poliureas en caliente AM-100 FLEX, para impermeabilizaciones de depósitos de contención secundaria de alta resistencia química.

| Código | Ud | Descripción | Rendimiento | Precio | Importe |
|---|---|---|---|---|---|
| EPOXOLPRIMERSFP | kg | Imprimación epoxi sin disolventes para pavimentos, EPOXOL PRIMER SF-P de Grupo Aismar. (material) | 0.300 | 13 | 3.90 |
| MTCAC020803 | kg | Árido de cuarzo natural de granulometría comprendida entre 0,2 y 0,8 mm, para utilizar como carga mineral en combinación con resinas epoxi o poliuretano. (material) | 0.300 | 0.6 | 0.18 |
| PRIMERPUR | kg | Poliuretano monocomponente, PRIMER PUR de Grupo Aismar. (material) | 0.100 | 11.1 | 1.11 |
| POLIUREAAM100FP | kg | Membrana de poliurea híbrida bicomponente proyectable, POLIUREA AM-100 Flex pigmentada de Grupo Aismar. (material) | 2.000 | 5.15 | 10.30 |
| NEODURSPECIAL | kg | Pintura de poliuretano alifático, base solvente, para pavimentos de exterior, NEODUR SPECIAL de Grupo Aismar. (material) | 0.350 | 17.25 | 6.04 |
| MOC085 | h | Oficial 1ª aplicador de productos impermeabilizantes (mano de obra) | 0.250 | 19.6 | 4.90 |
| MOC086 | h | Ayudante aplicador de productos impermeabilizantes (mano de obra) | 0.250 | 18.1 | 4.53 |
|  |  | Costes directos |  |  | 30.96 |

## Recursos

**EPOXOLPRIMERSFP** kg Imprimación epoxi sin disolventes para pavimentos, EPOXOL PRIMER SF-P de Grupo Aismar
Imprimación epoxi 100% sólidos, en una sola capa, en caso necesario se puede cargar con árido para regularización de soporte, relación 1:1 o 1:1,2 (resina:árido). Para otros tipos de soporte (vitrocerámico, madera, cerámico…), consultar con el departamento técnico Aismar, ver tabla adjunta de imprimaciones. En caso de soportes irregulares, aplicar la imprimación cargada de árido, mediante llana metálica.

**PRIMERPUR** kg Poliuretano monocomponente, PRIMER PUR de Grupo Aismar
El PRIMER-PUR permite, tanto en el caso de Impermeabilizantes, como en pavimentos y adhesivos, crear “puentes” de gran adherencia entre el soporte y el tratamiento a realizar, de manera que se produce un “anclaje químico” entre ambos elementos. Aunque es un producto que no forma película (con lo que no es conveniente aplicar este producto por sí mismo), sí que aporta una gran adherencia en combinación con productos de poliuretano monocomponente.

**POLIUREAAM100FP** kg Membrana de poliurea híbrida bicomponente proyectable, POLIUREA AM-100 Flex pigmentada de Grupo Aismar
Elastómero de poliurea de alta elongación a rotura (750%), y alta resistencia a tracción (21,3 MPa), 100% sólida, aplicada por proyección con maquinaria especializada aprobada por departamento técnico Aismar y con todas las revisiones realizadas por distribuidor homologado.

**NEODURSPECIAL** kg Pintura de poliuretano alifático, base solvente, para pavimentos de exterior, NEODUR SPECIAL de Grupo Aismar
Membrana alifática, bicomponente elástico, 100% sólidos, tixotrópica. Pigmentada.
