# Sistema para digestores y decantadores de EDARs, AISMAR-PROOF SEAL EDAR de Grupo Aismar

- Propiedad del archivo: CONSTRUNARIO
- Formato: FIEBDC-3/2012
- Programa: Construnario Versión 3.51
- Fecha de los precios: 31/08/2023
- Divisa: EUR
- Código: poliuretanos (01/09/2023)

**PROOFSEALEDAR** m2 Sistema para digestores y decantadores de EDARs, AISMAR-PROOF SEAL EDAR de Grupo Aismar.
Sistema para digestores y decantadores de EDARs, AISMAR-PROOF SEAL EDAR de Grupo Aismar. Imprimación epoxi sin disolventes EPOXOL PRIMER SF-P, clasificado SR-B2,0 según norma UNE 13813. Espolvoreo de árido (0,2-0,5 mm), sobre la imprimación fresca. Puente de unión mediante poliuretano monocomponente PRIMER PUR, aplicado por frotación. Elastómero de POLIUREA PURA AISMARCHEM, dureza shore D50, elongación a rotura 310% y resistencia al desgarro de 74 N/mm, aplicada por proyección con maquinaria especializada aprobada por departamento técnico Aismar y con todas las revisiones realizadas por distribuidor homologado. Totalmente impermeable y estanco a los biogases producidos en los digestores. Espolvoreo de cuarzo (0,2-0,5 mm), sobre el abanico de poliurea, en última capa. Recubrimiento epoxídico con alquitrán de petróleo catalizado con aducto de amina AISMARGUARD A/R, idóneo para el pintado de estructuras que vayan a estar soterradas o en inmersión, aplicado airless, dos capas de 100 micras secas c.u. Sistema de impermeabilización para contención primaria en decantadores de fangos activos, así como impermeabilización y estanqueidad a biogases producidos en digestores anaerobios de EDARs.

| Código | Ud | Descripción | Rendimiento | Precio | Importe |
|---|---|---|---|---|---|
| EPOXOLPRIMERSFP | kg | Imprimación epoxi sin disolventes para pavimentos, EPOXOL PRIMER SF-P de Grupo Aismar. (material) | 0.300 | 13 | 3.90 |
| MTCAC020803 | kg | Árido de cuarzo natural de granulometría comprendida entre 0,2 y 0,8 mm, para utilizar como carga mineral en combinación con resinas epoxi o poliuretano. (material) | 0.300 | 0.6 | 0.18 |
| PRIMERPUR | kg | Poliuretano monocomponente, PRIMER PUR de Grupo Aismar. (material) | 0.100 | 11.1 | 1.11 |
| AISMARCHEM | kg | Poliurea pura, AISMARCHEM de Grupo Aismar. (material) | 2.500 | 6.65 | 16.63 |
| MTCAC0208031 | kg | Árido de cuarzo natural de granulometría comprendida entre 0,2 y 0,8 mm, para utilizar como carga mineral en combinación con resinas epoxi o poliuretano. (material) | 0.300 | 0.6 | 0.18 |
| AISMARGUARDAR | l | Recubrimiento epoxídico con alquitrán de petróleo catalizado con aducto de amina, AISMARGUARD A-R de Grupo Aismar. (material) | 0.280 | 10.85 | 3.04 |
| MOC085 | h | Oficial 1ª aplicador de productos impermeabilizantes (mano de obra) | 0.250 | 19.6 | 4.90 |
| MOC086 | h | Ayudante aplicador de productos impermeabilizantes (mano de obra) | 0.250 | 18.1 | 4.53 |
|  |  | Costes directos |  |  | 34.47 |

## Recursos

**EPOXOLPRIMERSFP** kg Imprimación epoxi sin disolventes para pavimentos, EPOXOL PRIMER SF-P de Grupo Aismar
Imprimación epoxi 100% sólidos, en una sola capa, en caso necesario se puede cargar con árido para regularización de soporte, relación 1:1 o 1:1,2 (resina:árido). Para otros tipos de soporte (vitrocerámico, madera, cerámico…), consultar con el departamento técnico Aismar, ver tabla adjunta de imprimaciones. En caso de soportes irregulares, aplicar la imprimación cargada de árido, mediante llana metálica.

**PRIMERPUR** kg Poliuretano monocomponente, PRIMER PUR de Grupo Aismar
El PRIMER-PUR permite, tanto en el caso de Impermeabilizantes, como en pavimentos y adhesivos, crear “puentes” de gran adherencia entre el soporte y el tratamiento a realizar, de manera que se produce un “anclaje químico” entre ambos elementos. Aunque es un producto que no forma película (con lo que no es conveniente aplicar este producto por sí mismo), sí que aporta una gran adherencia en combinación con productos de poliuretano monocomponente.

**AISMARCHEM** kg Poliurea pura, AISMARCHEM de Grupo Aismar
AISMARCHEM es un sistema elastomérico de poliurea pura. El componente de resina del sistema está totalmente libre de poliuretanos y tiene un contenido de aminas igual al 100%. AISMARCHEM es un sistema de dos componentes, basado en isocianatos aromáticos y aminas flexibles especiales para la protección de superficies metálicas y cementosas. El producto es poliurea pura con 100% sólidos. Según EN 13823: 2010 pertenece a la reacción de fuego de clase E. Además, tiene una resistencia a la temperatura de -30 ° C a + 170 ° C.

**AISMARGUARDAR** l Recubrimiento epoxídico con alquitrán de petróleo catalizado con aducto de amina, AISMARGUARD A-R de Grupo Aismar
Recubrimiento epoxídico con alquitrán de petróleo catalizado con aducto de amina, idóneo para el pintado de estructuras que vayan a estar soterradas o en inmersión, aplicado airless, dos capas de 100 micras secas c.u.
