# Válvula tipo FL(w) de Sigeval. Cuerpo tipo Wafer. Disponible de DN 25 – 1200

- Propiedad del archivo: CONSTRUNARIO
- Formato: FIEBDC-3/2012
- Programa: Construnario Versión 3.51
- Fecha de los precios: 22/06/2023
- Divisa: EUR

**FLW_SIG** u Válvula tipo FL(w) de Sigeval. Cuerpo tipo Wafer. Disponible de DN 25 – 1200
La válvula de mariposa modelo FL(w) es la respuesta a la demanda de una válvula de mariposa de cuerpo WAFER construida bajo normas de montaje PN 10/16/ANSI cl. 150. Conjugando diseño, materiales y la más moderna tecnología de fabricación, nos permiten ofrecer un producto de alta fiabilidad para aplicaciones industriales con la mayoría de fluidos. La válvula tipo FL(w) está especialmente indicada en instalaciones contra incendios, construcción naval, tratamiento y abastecimiento de agua, servicios generales, etc.
