# Válvula con paso total, clapeta oscilante posición horizontal o vertical by JLX de CVA

- Propiedad del archivo: CONSTRUNARIO
- Formato: FIEBDC-3/2012
- Programa: Construnario Versión 3.51
- Fecha de los precios: 05/07/2023
- Divisa: EUR

**VALRETCLA** u Válvula con paso total, clapeta oscilante posición horizontal o vertical by JLX de CVA
Tamaño: desde 2? hasta 36? Presión: 150 – 2500LB Material: WCB, LCB, WC6, WC9, C12, C5, CF8, CF3, CF3M, y CF8M. Estándar de diseño y fabricación: API 600, API6D y ASME B16.34 Distancia entre bridas: API 6D, ASME B16.10 Conexionado de acuerdo con estándar: ANSI B16.5, ASME B16.47, ANSI B16.25 Estándar de prueba: API598 Medio: la válvula es apta para diversos medios como agua, vapor, aceite, gas, productos de petróleo, ácido nítrico, ácido acético, etc. Temperatura de trabajo: desde -46ºC o -50ºC (construcciones en acero inoxidable) y -29ºC o -46ºC (construcciones en acero al carbono) hasta 600?
