# Sistema antipánico integral de Upama. Máxima apertura en casos de emergencia, convirtiendo la puerta corredera en abatible

- Propiedad del archivo: CONSTRUNARIO
- Formato: FIEBDC-3/2012
- Programa: Construnario Versión 3.51
- Fecha de los precios: 09/10/2023
- Divisa: EUR

**AntipanicoIntegral** m Sistema antipánico integral de Upama. Máxima apertura en casos de emergencia, convirtiendo la puerta corredera en abatible
Puerta automática de cristal marcado segíún NORMA UNE-EN 16005 compuesta de perfilería para fabricar hojas fijas o correderas con acristalamiento de vidrios laminados de 5+5.Sus juntas de naylos proporcionan un gran ajuste y estanqueidad. Automatizada mediante mecanismo NS120. Travesaño de medidas reducidas con guía de deslizamiento en nylon para disminuir el nivel de ruido. Cobertor dotado de accesorios que permiten mantenerlo alzado durante las tareas de mantenimiento. Accionada mediante control remoto y ajuste de parámetros mediante selector con llave o digital que permite la programación de todos los parámetros de la puerta sin necesidad de abrir el cobertor de la maquina para actuar sobre la placa.
