# Sistema P-77 Silence de Upama. Lama acero perfilada. Espesor nominal: 0,9. Reducción de ruidos

- Propiedad del archivo: CONSTRUNARIO
- Formato: FIEBDC-3/2012
- Programa: Construnario Versión 3.51
- Fecha de los precios: 09/10/2023
- Divisa: EUR

**P77S_UPA** m Sistema P-77 Silence de Upama. Lama acero perfilada. Espesor nominal: 0,9. Reducción de ruidos.
Sistema P-77 Silence de Upama. Lama acero perfilada. Espesor nominal: 0,9. Reducción de ruidos. Cierre enrollable homologado marcado CE según norma UNE EN 13241-1:2004. Fabricado en lama de acero galvanizado p-77 SILENCE de 77x0,9mm y zócalo inferior reforzado de 125x1,5mm. Armado con patines de naylon.Guías extrusionadas de aluminio de 70x45x1,4mm con carril para alojar burlete de goma antifricción que además disminuye la oscilación de la lama dentro de la guía. Eje tubular de acero de 60x3mm, muelles de acero calibrado, poleas de nylon y testeros de 3mm y cajón forrado. Detalle automatización:- -Automatizado mediante motor centro de eje con electrofreno de corriente continua y 24 v de tensión que no supera los 50db, con una velocidad de apertura y cierre de 6.6m/min con paro suave al final del recorrido y regulación de anti aplastamiento. Para el caso concreto de instalación en hombre presente la tensión que ve el mecanismo de apertura/cierre no es la misma que ve el motor, tal y como indica la Directiva 2005/96/CEE de baja tensión. Esto se consigue con una tarjeta específica con la que pilotar las maniobras de la puerta a 24 Vac. -Accionado mediante taquilla exterior de desbloqueo en acero inoxidable CQN10 con pulsador incorporado. Absorción de hasta un 80% de ruidos y vibraciones frente a la lama de acero convencional. La lama P-77 Silence consiste en el ensamblado de dos láminas de acero mediante un polímero intermedio de dos caras. Dicho polímero absorbe ruidos y vibraciones siendo hasta un 80% más silenciosa. Dando así solución a los clientes que requieren un sistema de seguridad más silencioso. Acabados disponibles: ciega y microperforada Indicada para instalaciones en las que el ruido del funcionamiento puede suponer un problema para vecinos y comunidades.
