# Sistema UPM-100s de Upama. Lama extrusionada aluminio una pared. Espesor nominal: 1,9 mm. Reducción fricción/ruido: hasta un 85%

- Propiedad del archivo: CONSTRUNARIO
- Formato: FIEBDC-3/2012
- Programa: Construnario Versión 3.51
- Fecha de los precios: 09/10/2023
- Divisa: EUR

**UPM100_UPA** m Sistema UPM-100s de Upama. Lama extrusionada aluminio una pared. Espesor nominal: 1,9 mm. Reducción fricción/ruido: hasta un 85%
Sistema UPM-100s de Upama. Lama extrusionada aluminio una pared. Espesor nominal: 1,9 mm. Reducción fricción/ruido: hasta un 85% Cierre enrollable, marcado CE según norma UNE-EN 13241/1, fabricado con lama de aluminio extrusionado endurecido de aleación de titanio 6063T5, microperforada, con una altura por lama de 100mm, y 15,4mm de nudo de unión, con canal interior para alojar gomas insonorizantes y anti-impacto, armado con patines de nylon de bajísima sonoridad y alta resistencia, guía tubular equipada con burlete anti-ruido, y baja fricción, zócalo inferior reforzado, con goma de seguridad inferior de cierre. Equipa eje tubular de acero galvanizado de 60x3mm, muelles de acero calibrado, poleas de nylon y testeros de 5mm de espesor. Automatizado mediante motor centro de eje con electrofreno de corriente continua y 24 v de tensión que no supera los 50db, con una velocidad de apertura y cierre de 6.6m/min con paro suave al final del recorrido y regulación de anti aplastamiento. Accionado mediante taquilla exterior de desbloqueo en acero inoxidable CQN10 con pulsador incorporado. Detalle automatización: - Automatizado mediante motor centro de eje con electrofreno de corriente continua y 24 v de tensión con electrofreno incorporado. Para el caso concreto de instalación en hombre presente la tensión que ve el mecanismo de apertura/cierre no es la misma que ve el motor, tal y como indica la Directiva 2005/96/CEE de baja tensión. Esto se consigue con una tarjeta específica con la que pilotar las maniobras de la puerta a 24 Vac. - Caja metálica en acero inoxidable empotrable con alojamiento para el mecanismo conmutador y desbloqueo del freno motor mediante usillo o mediante mecanismo de palanca incorporado. Modelo premium en seguridad, estética y funcionalidad. La lama UPM-100s consiste en una lama plana extrusionada en aluminio de 1,9mm de espesor con carriles para burletes de goma antifricción, con una superficie cobertura de 100mm. Se ofrece en su versión ciega, microperforada con taladros de 3 mm de diámetro o troquelada con ventanas de 100x50mm, la version microperforada y troquelada puede alojar metacrilato. En cuanto a sus acabados pude entregarse anodizado o lacada al horno. Se recomienda su uso huecos de un máximo de 6500 de ancho y 6000mm de alto.
