# Válvula de retención a clapeta, tapa atornillada referencia VR150BC by JC de CVA

- Propiedad del archivo: CONSTRUNARIO
- Formato: FIEBDC-3/2012
- Programa: Construnario Versión 3.51
- Fecha de los precios: 05/07/2023
- Divisa: EUR

**VR150BC** u Válvula de retención a clapeta, tapa atornillada referencia VR150BC by JC de CVA
Válvula de retención a clapeta, tapa atornillada Disco y asiento recambiables (asiento integral no recambiable en construcción S.S.)
