# Válvula de retención de simple clapeta DN 32-700 RHEA R1C de Interapp

- Propiedad del archivo: CONSTRUNARIO
- Formato: FIEBDC-3/2012
- Programa: Construnario Versión 3.51
- Fecha de los precios: 05/07/2023
- Divisa: EUR

**RHEAR1C** u Válvula de retención de simple clapeta DN 32-700 RHEA R1C de Interapp
Válvula de retención de simple clapeta, para montaje directo entre bridas según DIN. No necesita mantenimiento. Para líquidos y gases industriales, servicios generales, tratamiento de aguas. No recomendada para fluidos con presencia de sólidos.
