# Sistema de cortina drapeadas, luz media, Esse 433 de Mottura

- Propiedad del archivo: CONSTRUNARIO
- Formato: FIEBDC-3/2012
- Programa: Construnario Versión 3.51
- Fecha de los precios: 05/07/2023
- Divisa: EUR

**Esse 433** m Sistema de cortina drapeadas, luz media, Esse 433 de Mottura
Sistema de cortinas drapeadas, corridas a mano o con cordón. Flexible. Instalación de techo y pared.
