# Sistema de control de acceso totalmente basado en la web, Acces Portal Lite de Connactel

- Propiedad del archivo: CONSTRUNARIO
- Formato: FIEBDC-3/2012
- Programa: Construnario Versión 3.51
- Fecha de los precios: 06/07/2023
- Divisa: EUR

**ACCESSPORTLIT** u Sistema de control de acceso totalmente basado en la web, Acces Portal Lite de Connactel
Pequeño, pero muy potente y flexible. Access Portal Lite es un sistema de control de acceso totalmente basado en la web que no necesita una PC o software, y es rápido y fácil de instalar. También puede acceder al sistema de forma remota a través de un smartphone o tablet, para horas para administrar y asegurar sus instalaciones las 24, sin importar en qué parte del mundo se encuentre. El sistema también tiene una variedad de informes estándar, por lo que su sistema de control de acceso se convierte en una valiosa herramienta comercial. Estos incluyen las horas trabajadas por los empleados o quienes accedieron a las áreas y el tipo de eventos que ocurrieron.
