# Lector biométrico de Impro integrado en Portal 4 y compatible con tarjetas Mifare de Connactel

- Propiedad del archivo: CONSTRUNARIO
- Formato: FIEBDC-3/2012
- Programa: Construnario Versión 3.51
- Fecha de los precios: 06/07/2023
- Divisa: EUR

**HUELLAIMPRO** u Lector biométrico de Impro integrado en Portal 4 y compatible con tarjetas Mifare de Connactel
Nuevo lector Biométrico de Impro integrado en Portal 4 y compatible con tarjetas Mifare. Rápido: lectura en menos de un segundo Tecnología: incorpora además tecnología Seos junto con NFC y BLE IP66 Ideal para sitios que desean de mayor seguridad que además se puede complementar con nuevas tecnologías como el uso del móvil o de NFC.
