# Peldaño recto de la serie Oslo de Gresmanc.625x317x40

- Propiedad del archivo: CONSTRUNARIO
- Formato: FIEBDC-3/2012
- Programa: Construnario Versión 3.51
- Fecha de los precios: 15/04/2024
- Divisa: EUR

**OS9814** m2 Peldaño recto de la serie Oslo de Gresmanc.625x317x40
Peldaño recto de la serie Oslo de Gresmanc.625x317x40 Formato: 625 x 317 x 40 Soft Tech C3 Antislip Porcelánico Un diseño minimalista de efecto hormigón pulido en un tono gris desvaído y cálido que crea una sensación de continuidad y amplitud. Encaja en cualquier ambiente decorativo y aporta las ventajas del gres porcelánico como la resistencia y durabilidad.
