# Pieza base de la serie Paradise Bali de Gresmanc. 625x310x10

- Propiedad del archivo: CONSTRUNARIO
- Formato: FIEBDC-3/2012
- Programa: Construnario Versión 3.51
- Fecha de los precios: 06/06/2024
- Divisa: EUR

**PA5769** m2 Pieza base de la serie Paradise Bali de Gresmanc. 625x310x10
Pieza base de la serie Paradise Bali de Gresmanc. 625x310x10 Formato: 625X310X10 Soft Tech C3 Antislip Porcelánico Inspirándonos en la piedra de Bali de precioso color verde esmeralda y un patrón sutilmente irregular, hemos creado este diseño en gres porcelánico que aportará una atractiva belleza natural y un acabado exótico al diseño de la piscina. Disponible para el vaso de la piscina en formato de 625x310x10 mm.
