# Peldaño recto de la serie Paradise Bali de Gresmanc. 625x317x40

- Propiedad del archivo: CONSTRUNARIO
- Formato: FIEBDC-3/2012
- Programa: Construnario Versión 3.51
- Fecha de los precios: 15/04/2024
- Divisa: EUR

**PA7277** m2 Peldaño recto de la serie Paradise Bali de Gresmanc. 625x317x40
Peldaño recto de la serie Paradise Bali de Gresmanc. 625x317x40 Formato: 625 x 317 x 40 Soft Tech C3 Antislip Porcelánico Inspirándonos en la piedra de Bali de precioso color verde esmeralda y un patrón sutilmente irregular, hemos creado este diseño en gres porcelánico que aportará una atractiva belleza natural y un acabado exótico al diseño de la piscina. Disponible para el vaso de la piscina en formato de 625x310x10 mm.
