# Peldaño recto de la serie Tívoli de Gresmanc. 625x317x40

- Propiedad del archivo: CONSTRUNARIO
- Formato: FIEBDC-3/2012
- Programa: Construnario Versión 3.51
- Fecha de los precios: 06/06/2024
- Divisa: EUR

**TI5811** m2 Peldaño recto de la serie Tívoli de Gresmanc. 625x317x40
Peldaño recto de la serie Tívoli de Gresmanc. 625x317x40 Formato: 625 x 317 x 40 Soft Tech C3 Antislip Porcelánico Nos recuerda al clásico mármol Travertino, famoso desde que en la antigua Roma, se utilizara como piedra ornamental en construcción y arquitectura. De color crema y gran belleza es muy versátil, perfecto como pavimento de exterior y piscina por su elegancia y atemporalidad.
