# Pieza base de la serie Amberes de Gresmanc. 1200 x 600 x 10 (Rectificado)

- Propiedad del archivo: CONSTRUNARIO
- Formato: FIEBDC-3/2012
- Programa: Construnario Versión 3.51
- Fecha de los precios: 06/06/2024
- Divisa: EUR

**AMB6484** m2 Pieza base de la serie Amberes de Gresmanc. 1200 x 600 x 10 (Rectificado)
Pieza base de la serie Amberes de Gresmanc. 1200 x 600 x 10 (Rectificado) Formato: 1200 x 600 x 10 (Rectificado) Soft Tech C3 Antislip Porcelánico Es una piedra gris con unas suaves vetas finas en tono blanco y acabado mate que le aporta diseño y atemporalidad. Es un porcelánico que imprime carácter y luminosidad aplicado como pavimento en exteriores y aporta calidad y diseño a piscinas y escaleras incluso en los espacios más reducidos. Disponible en formato 625x310x10 y completa gama de piezas para soluciones de escaleras y piscinas.
