# Pieza base de la serie Beige Stone de Gresmanc. 625x310x10

- Propiedad del archivo: CONSTRUNARIO
- Formato: FIEBDC-3/2012
- Programa: Construnario Versión 3.51
- Fecha de los precios: 15/04/2024
- Divisa: EUR

**BS5501261** m2 Pieza base de la serie Beige Stone de Gresmanc. 625x310x10
Pieza base de la serie Beige Stone de Gresmanc. 625x310x10 Formato: 625X310X10 Soft Tech C3 Antislip Porcelánico Ligero veteado de piedra en un tono beige delicado y cálido. Sus tenues gráficas recrean un ambiente relajado y acogedor sobre todo para exterior pero también para interior.
