# Pieza base de la serie Grey de Gresmanc. 610x610x20

- Propiedad del archivo: CONSTRUNARIO
- Formato: FIEBDC-3/2012
- Programa: Construnario Versión 3.51
- Fecha de los precios: 15/04/2024
- Divisa: EUR

**GR598231** m2 Pieza base de la serie Grey de Gresmanc. 610x610x20
Pieza base de la serie Grey de Gresmanc. 610x610x20 Formato: 610 x 610 x 20 mm Soft Tech C3 Antislip Porcelánico Un color gris piedra con textura arenosa, suave y agradable, perfecto para aportar distinción y sobriedad.
