# Peldaño recto de la serie Grey de Gresmanc. 317x317x40

- Propiedad del archivo: CONSTRUNARIO
- Formato: FIEBDC-3/2012
- Programa: Construnario Versión 3.51
- Fecha de los precios: 15/04/2024
- Divisa: EUR

**GR556232** m2 Peldaño recto de la serie Grey de Gresmanc. 317x317x40
Peldaño recto de la serie Grey de Gresmanc. 317x317x40 Formato: 310 x 317 x 40 Soft Tech C3 Antislip Porcelánico Un color gris piedra con textura arenosa, suave y agradable, perfecto para aportar distinción y sobriedad.
