# Peldaño 1200-1600 de la serie Grey de Gresmanc. 1200 x 317 x 40 // 1600 x 317 x 40

- Propiedad del archivo: CONSTRUNARIO
- Formato: FIEBDC-3/2012
- Programa: Construnario Versión 3.51
- Fecha de los precios: 15/04/2024
- Divisa: EUR

**GR560232** m2 Peldaño 1200-1600 de la serie Grey de Gresmanc. 1200 x 317 x 40 // 1600 x 317 x 40
Peldaño 1200-1600 de la serie Grey de Gresmanc. 1200 x 317 x 40 // 1600 x 317 x 40 Formato: 1200 x 317 x 40 // 1600 x 317 x 40 Soft Tech C3 Antislip Porcelánico Un color gris piedra con textura arenosa, suave y agradable, perfecto para aportar distinción y sobriedad.
