# Peldaño fiorentino de la serie Grey de Gresmanc. 1200x330x40

- Propiedad del archivo: CONSTRUNARIO
- Formato: FIEBDC-3/2012
- Programa: Construnario Versión 3.51
- Fecha de los precios: 15/04/2024
- Divisa: EUR

**GR566232** m2 Peldaño fiorentino de la serie Grey de Gresmanc. 1200x330x40
Peldaño fiorentino de la serie Grey de Gresmanc. 1200x330x40 Formato: 1200 x 330 x 40 Soft Tech C3 Antislip Porcelánico Un color gris piedra con textura arenosa, suave y agradable, perfecto para aportar distinción y sobriedad.
