# Rejilla cerámica de la serie Grey de Gresmanc. 500x245x25

- Propiedad del archivo: CONSTRUNARIO
- Formato: FIEBDC-3/2012
- Programa: Construnario Versión 3.51
- Fecha de los precios: 15/04/2024
- Divisa: EUR

**GRRJC23500** m2 Rejilla cerámica de la serie Grey de Gresmanc. 500x245x25
Rejilla cerámica de la serie Grey de Gresmanc. 500x245x25 Formato: 500 x 245 x 25 Soft Tech C3 Antislip Porcelánico Un color gris piedra con textura arenosa, suave y agradable, perfecto para aportar distinción y sobriedad.
