# Pieza base de la serie Amazónica de Gresmanc. 1200x200x11

- Propiedad del archivo: CONSTRUNARIO
- Formato: FIEBDC-3/2012
- Programa: Construnario Versión 3.51
- Fecha de los precios: 15/04/2024
- Divisa: EUR

**AM5961271** m2 Pieza base de la serie Amazónica de Gresmanc. 1200x200x11
Pieza base de la serie Amazónica de Gresmanc. 1200x200x11 Formato: 1200 x 200 x 11 Soft Tech C3 Antislip Porcelánico Pavimento de gres extrusionado con aspecto de madera color roble con tonos crema. Suelo ideal para exteriores o interiores con decoración mediterránea. Aporta claridad y amplitud a cualquier espacio. Piezas especiales disponibles, incluso peldaños de hasta 1200 mm escalones de una pieza.
