# Peldaño recto de la serie Yukón de Gresmanc. 625x317x40

- Propiedad del archivo: CONSTRUNARIO
- Formato: FIEBDC-3/2012
- Programa: Construnario Versión 3.51
- Fecha de los precios: 15/04/2024
- Divisa: EUR

**YU5511282** m2 Peldaño recto de la serie Yukón de Gresmanc. 625x317x40
Peldaño recto de la serie Yukón de Gresmanc. 625x317x40 Formato: 625 x 317 x 40 Soft Tech C3 Antislip Porcelánico Pavimento de gres extrusionado con aspecto de madera color roble con tonos crema. Suelo ideal para exteriores o interiores con decoración mediterránea. Aporta claridad y amplitud a cualquier espacio. Piezas especiales disponibles, incluso peldaños de hasta 1200 mm escalones de una pieza.
