# Peldaño recto de la serie Taiga de Gresmanc. 625x317x40

- Propiedad del archivo: CONSTRUNARIO
- Formato: FIEBDC-3/2012
- Programa: Construnario Versión 3.51
- Fecha de los precios: 06/06/2024
- Divisa: EUR

**TA551562** m2 Peldaño recto de la serie Taiga de Gresmanc. 625x317x40
Peldaño recto de la serie Taiga de Gresmanc. 625x317x40 Formato: 625 x 317 x 40 Soft Tech C3 Antislip Pavimento cerámico aspecto madera color roble, sus desarrollos de alto detalle inkjet te ofrece un aspecto elegante y muy realista para exteriores o interiores. Piezas especiales disponibles, incluso peldaños de hasta 1200 mm para realizar escaleras sin juntas.
