# Panel para el sistema de fachada ventilada XD BRICK de Gresmanc. 190x50

- Propiedad del archivo: CONSTRUNARIO
- Formato: FIEBDC-3/2012
- Programa: Construnario Versión 3.51
- Fecha de los precios: 15/04/2024
- Divisa: EUR

**XDBRICKPANEL** m2 Panel para el sistema de fachada ventilada XD BRICK de Gresmanc. 190x50
Panel para el sistema de fachada ventilada XD BRICK de Gresmanc. 190x50 FORMATO LADRILLO: 190 X 50 mm FORMATO DE PANELES: Altura: 300 mm Longitud: <1200mm Espesor: 22 mm Peso: 36 kg/m2 El concepto del ladrillo, como apuesta arquitectónica emocionante
