# Placa cerámica para el sistema de fachada ventilada Favemanc XXL de Gresmanc

- Propiedad del archivo: CONSTRUNARIO
- Formato: FIEBDC-3/2012
- Programa: Construnario Versión 3.51
- Fecha de los precios: 15/04/2024
- Divisa: EUR

**FAVEMANCXXL** m2 Placa cerámica para el sistema de fachada ventilada Favemanc XXL de Gresmanc
Placa cerámica para el sistema de fachada ventilada Favemanc XXL de Gresmanc Altura: <1200 mm Longitud: <3000mm Espesor: 24,3 mm Peso: 45,5 kg/m2 Actualmente es la mayor placa cerámica del mercado para fachada ventilada. Resuelve la posibilidad de instalarse de forjado a forjado siguiendo la demanda del sector de la arquitectura de apostar por materiales en grandes formatos. La longitud de estos paneles conlleva una serie de ventajas técnicas:
