# Pieza especial para fachada ventilada Corrugated Design de Gresmanc

- Propiedad del archivo: CONSTRUNARIO
- Formato: FIEBDC-3/2012
- Programa: Construnario Versión 3.51
- Fecha de los precios: 15/04/2024
- Divisa: EUR

**CORRUGATEDDESIGN** m2 Pieza especial para fachada ventilada Corrugated Design de Gresmanc
Pieza especial para fachada ventilada Corrugated Design de Gresmanc Altura: <1200 mm Longitud: <3000mm Espesor: 24,3 mm Peso: 45,5 kg/m2 Favemanc está presente en numerosos proyectos singulares, en los cuales los volúmenes y sus perspectivas toman el control de la estética del edificio. En nuestro afán de proveer a los proyectos de nuevas posibilidades, el departamento de I+D+i de Favemanc desarrolla nuevas piezas especiales de fachada ventilada cerámica.
