# Canalón cornisa modelo 300 de Gutterkel. Perfilado en continuo

- Propiedad del archivo: CONSTRUNARIO
- Formato: FIEBDC-3/2012
- Programa: Construnario Versión 3.51
- Fecha de los precios: 18/07/2023
- Divisa: EUR

**CACO300** u Canalón cornisa modelo 300 de Gutterkel. Perfilado en continuo
El canalón perfilado en continuo y en forma de cornisa, adaptable a cualquier tipo de fachada e integrándose perfectamente en todo tipo de obras y edificaciones. La gran diversidad de medidas disponibles nos permite resolver el problema de diferencias de caudales ofreciendo soluciones integrales.
