# Canalón rectangular modelo 350 de Gutterkel. Perfilado en continuo

- Propiedad del archivo: CONSTRUNARIO
- Formato: FIEBDC-3/2012
- Programa: Construnario Versión 3.51
- Fecha de los precios: 18/07/2023
- Divisa: EUR

**CARE350** u Canalón rectangular modelo 350 de Gutterkel. Perfilado en continuo
El canalón perfilado en continuo y en forma rectangular, es la solución ideal para aquellas construcciones modernas que buscan las formas rectas o angulares como signo de identidad de una construcción o proyecto arquitectónico. Está disponible en dos medidas estándar para que nuestros clientes siempre puedan encontrar una solución optima a cada necesidad.
