# Ventana pivotante Top Elegant Plana de Incerco

- Propiedad del archivo: CONSTRUNARIO
- Formato: FIEBDC-3/2012
- Programa: Construnario Versión 3.51
- Fecha de los precios: 18/07/2023
- Divisa: EUR

**TOP70** m2 Ventana pivotante Top Elegant Plana de Incerco
Apertura basculante Estanquidad total Aireación continua Gran amplitud de luz, sin postes ni divisiones Posibilidad de cierre perimetral Uno de los sistemas más indicados para aquellos casos en que la ventilación constante sea un valor a tener en cuenta. Ventanas aislantes de los ruidos Sin ruidos Ventanas seguras Seguras Ventanas aislantes del frío, calor, viento y agua Aislantes Ventanas que ahorran energía Ahorran energía Disponibles en acabados foliados y lacados con la tecnología TOP COLORS que nos permite cualquier color de la gama RAL, incluso metalizados. Con la tecnología Top Join, la primera y única tecnología del mundo que permite fabricar ventanas de PVC estéticamente perfectas. Posibilidad máxima de clasificación energética A***.
