# Barrera hidráulica 24, modelo B680H de Clemsa

- Propiedad del archivo: CONSTRUNARIO
- Formato: FIEBDC-3/2012
- Programa: Construnario Versión 3.51
- Fecha de los precios: 18/07/2023
- Divisa: EUR

**B680H** u Barrera hidráulica 24, modelo B680H de Clemsa
La barrera B680H hidráulica ofrece total fiabilidad y prestaciones en condiciones de máxima seguridad. Ideal para un uso continuo en entornos residenciales comerciales, industriales y viales de gran afluencia.
