# Accionamiento abatible enterrado para puertas abatibles, modelo AA 7501 B de Clemsa

- Propiedad del archivo: CONSTRUNARIO
- Formato: FIEBDC-3/2012
- Programa: Construnario Versión 3.51
- Fecha de los precios: 18/07/2023
- Divisa: EUR

**AA7501B** u Accionamiento abatible enterrado para puertas abatibles, modelo AA 7501 B de Clemsa
Accionamiento electromecánico enterrado 230V para puertas abatibles. Longitud máxima 3,5 m. Ideal para aplicaciones donde no se quiere alterar el aspecto estético de la hoja. Desbloqueo protegido con cerradura. Finales de carrera regulación micrométrica. Brazos de apertura anti-corte ideados para aplicaciones en pilares de gran tamaño con fácil instalación sin necesidad de realizar alojamientos en los mismos. Automatización puertas con ángulos de apertura de hasta 180º. Modelo con bloqueo que evita la instalación de cerraduras eléctricas.
