# Foco empotrable para interior fijo modelo SP FIX P 8W 927 PS DIM IP44 WT de Ledvance

- Propiedad del archivo: CONSTRUNARIO
- Formato: FIEBDC-3/2012
- Programa: Construnario Versión 3.51
- Fecha de los precios: 20/07/2023
- Divisa: EUR

**SPOTFIX** u Foco empotrable para interior fijo modelo SP FIX P 8W 927 PS DIM IP44 WT de Ledvance
Ahorro energético de hasta 90 % en comparación con los focos spot halógenos Powerselect: Ajuste de brillo a través de interruptores dip en el driver Sustitución sencilla del driver externo gracias al enchufe con cierre de bayoneta Fácil instalación y conexión eléctrica gracias a los conectores eléctricos sin herramientas Diseño SCALE: excelente apariencia, buenos materiales y tamaño pequeño que se adapta a cualquier entorno 5 años de garantía
