# Gama de luminarias LED para la iluminación de zonas urbanas serie Gardena de Dinamedia. W:60. K: 3000

- Propiedad del archivo: CONSTRUNARIO
- Formato: FIEBDC-3/2012
- Programa: Construnario Versión 3.51
- Fecha de los precios: 28/07/2023
- Divisa: EUR

**GARDENA60** u Gama de luminarias LED para la iluminación de zonas urbanas serie Gardena de Dinamedia. W:60. K: 3000
Gama de luminarias LED para la iluminación de zonas urbanas. Ideal para iluminar calles, callejones, aparcamientos, zonas residenciales. Los productos han sido fabricados de conformidad con la normativa vigente, refiriéndose también a las leyes contra la contaminación lumínica.
