# Luminaria LED de exterior IP65 gama Luna de Dinamedia

- Propiedad del archivo: CONSTRUNARIO
- Formato: FIEBDC-3/2012
- Programa: Construnario Versión 3.51
- Fecha de los precios: 28/07/2023
- Divisa: EUR

**LUNAMIN** u Luminaria LED de exterior IP65 gama Luna de Dinamedia
Luminaria LED de exterior IP65 gama Luna de Dinamedia Luminaria LED de exterior IP65. Montaje: En tierra, por directo base de montaje u hormigón base de montaje - detalles a continuación Material del cuerpo: Aluminio y acero Color: Gris estándar RAL 9006, otros Colores RAL bajo pedido (por favor agregar código RAL después del índice número ) Módulo LED: Signify (Philips), Osram o Módulo LED Tridonic incluido Temperatura de color: 3000K o 4000K Índice de reproducción cromática (CRI) >80 en estándar Conductor: controlador electrónico Unidad de emergencia: N/A Sensor de movimiento: N/A Sensor de control de luz diurna: N/A Temperatura de funcionamiento rango: - 20°C ... +40°C Clase IP: IP65 Potencia: 220-240V 50/60Hz Dirección de iluminación: Iluminación directa Consumo de energía del sistema (módulo LED y controlador) depende sobre los componentes utilizados La eficacia depende del tipo de LED, electrónica, óptica y difusor y puede diferir de que se muestra en nuestras páginas de datos.
