# Cámara IP Domo Noxt de Unis. 2MP 2.8mm IR30M PoE IP67 noXt

- Propiedad del archivo: CONSTRUNARIO
- Formato: FIEBDC-3/2012
- Programa: Construnario Versión 3.51
- Fecha de los precios: 28/07/2023
- Divisa: EUR

**IPDL2F28W** u Cámara IP Domo Noxt de Unis. 2MP 2.8mm IR30M PoE IP67 noXt
Domo IP noXt Starlight Resolución: 2MP Distancia IR: 30 Metros Lente Fija 2.8mm Sensor 1/2.7?2MP progresiva CMOS Compresión: H265+ 1920 × 1080 (1 fps-25/30 fps) DWDR, 3D DNR, HLC, BLC Digital watermarking Soporta SD Card – No Incluido Detección inteligente: intrusión, Tripwire Alimentación: DC12V/POE Grado de Protección IP67
