# Central de detección de incendios analógica, referencia JBE-P2L1 de Unis. 1 lazo, hasta 200 elementos

- Propiedad del archivo: CONSTRUNARIO
- Formato: FIEBDC-3/2012
- Programa: Construnario Versión 3.51
- Fecha de los precios: 28/07/2023
- Divisa: EUR

**JBEP2L1** u Central de detección de incendios analógica, referencia JBE-P2L1 de Unis. 1 lazo, hasta 200 elementos
Central analógica Draco equipada con 1 lazo y una capacidad de hasta 200 direcciones de dispositivo, ampliable a 2 lazos mediante tarjeta de expansión de lazo JBE-EXLP. EI armario de la central admite baterías de hasta 12 Ah y la central puede soportar baterías de hasta 18 Ah mediante la caja de expansión JBE-BAT. Opcionalmente, puede equipar una impresora para imprimir el registro de eventos y la configuración de la central (JBE-PRT). Certificado EN54-2 y EN54-4.
