# Distribuidor sin terminales CLIP-FBH -7, referencia SU100.827-16 de Polytherm. Para circuitos Polytherm

- Propiedad del archivo: CONSTRUNARIO
- Formato: FIEBDC-3/2012
- Programa: Construnario Versión 3.51
- Fecha de los precios: 28/07/2023
- Divisa: EUR

**SU10082716** u Distribuidor sin terminales CLIP-FBH -7, referencia SU100.827-16 de Polytherm. Para circuitos Polytherm
Fabricado en Polyfenilsulfona (PPSU). Temperatura de trabajo hasta 100ºC. Compuesto de: - Colector de impulsión con válvulas de 2 vías y fijación para accionamiento eléctrico en cada circuito con eje de inox. - Colector de retorno con medidores de caudal de regulación integrada en cada circuito. - Soportes para fijación en caja o pared. - Adaptadores desmontable en latón para la conexión de los distintos circuitos - Totalmente montado.x1,8/2 (de latón)
