# Tubería de distribución multicapa 14.21 de Polytherm. Ø32. En rollos

- Propiedad del archivo: CONSTRUNARIO
- Formato: FIEBDC-3/2012
- Programa: Construnario Versión 3.51
- Fecha de los precios: 28/07/2023
- Divisa: EUR

**1421POL** m Tubería de distribución multicapa 14.21 de Polytherm. Ø32. En rollos
Suministro de tubería de distribución formada de: Tubo MULTICAPA LASERFLEX PERT II-AL-PERT II de Ø25. Incluye un 50% de parte proporcional de accesorios y fijaciones. Temperatura de trabajo hasta 90ºC (en continuo).
