# Cementos gris CEM II/BL 32,5 R de Lemona. Sacos: 25 Kg

- Propiedad del archivo: CONSTRUNARIO
- Formato: FIEBDC-3/2012
- Programa: Construnario Versión 3.51
- Fecha de los precios: 25/08/2023
- Divisa: EUR

**CEMIIBLR_LEM** kg Cementos gris CEM II/BL 32,5 R de Lemona. Sacos: 25 Kg
Recomendado • Obras de hormigón en masa o armado en grandes volúmenes • Suelocemento • Gravacemento • Hormigón compactado con rodillo • Estabilización de suelos, bases de carreteras y cimentaciones en masa • Morteros y albañilería en general
