# Mortero de albañilería para su uso en construcciones interiores y exteriores de Lemona. Resistencia: M 7,5

- Propiedad del archivo: CONSTRUNARIO
- Formato: FIEBDC-3/2012
- Programa: Construnario Versión 3.51
- Fecha de los precios: 25/08/2023
- Divisa: EUR

**MORTER_LEM** kg Mortero de albañilería para su uso en construcciones interiores y exteriores de Lemona. Resistencia: M 7,5
APLICACIONES - Fábrica de ladrillo, bloque de hormigón, ladrillo caravista. - Colocación de piedra. - Solados, recrecidos, nivelación. - Capa base para posterior aplicación de adhesivos cementosos. - Para enfoscados/raseos emplear BIZKOR RASEO
