# Puerta rápida enrollable de Portiso. Voltaje: 380/400V - 50Hz. Opcional: 220V

- Propiedad del archivo: CONSTRUNARIO
- Formato: FIEBDC-3/2012
- Programa: Construnario Versión 3.51
- Fecha de los precios: 28/08/2023
- Divisa: EUR

**PURAPENRPOR** u Puerta rápida enrollable de Portiso. Voltaje: 380/400V - 50Hz. Opcional: 220V.
APLICACIÓN Instalación en el interior de la nave o edificio, sirven para la separación de diferentes zonas de trabajo donde hay un alto tráfico de vehículos y un flujo intenso de mercancías. Uso en almacenes, centros logísticos, supermercados, locales y cualquier tipo de planta productiva. ESTRUCTURA Diseño atractivo con una estructura en aluminio extrusionado anodizado o lacado, con estructura autoportante de rápida instalación, tanto a pared como a panel. Eje de aluminio en el cual se enrolla la lona que se desliza sobre los rodamientos de alta calidad, con el objetivo de reducir el desgaste y aumentar la durabilidad de la misma. LONA Lona en tejido de PVC flexible de alta calidad de 1 mm de espesor y gramaje de 950gr/m², muy resistente y fiable. Incluye un ventano transparente Tratamiento contra propagación de la llama, auto extinguible y tratamiento U.V. contra la degradación solar. Amplia gama de colores disponible: amarillo, azul, blanco, gris, naranja, rojo, verde. AUTOMATISMO Moto reductor con electro freno de alto rendimiento, funcionamiento 230/400V- 50Hz, con desbloqueo de manivela manual en caso de falta de electricidad. Cuadro fácilmente programable realizado con material de alta calidad, equipado con variador de frecuencia, alimentación monofásica y salida trifásica para el motor. Fuente de alimentación para accesorios de 12/24Vdc con estabilización de electricidad incorporada. Potenciómetro de regulación de cierre automático y control de velocidad. Voltaje: 380/400V - 50Hz. Opcional: 220V. SEGURIDAD Clasificación al viento: Clase 2. Marcado CE en cumplimiento de todos los requisitos de la norma europea EN13241-1:2003 de seguridad para evitar accidentes y minimizar los daños. Elementos de seguridad incluidos: Paro de emergencia a ambos lados. Banda de seguridad activa que amortigua cualquier tipo de impacto en el momento de cierre de la puerta evitando cualquier daño. Fotocélulas de seguridad que interrumpen el cierre de la puerta en caso de una persona o un vehículo la atraviese. OPCIONES Estructura en diferentes colores. Personalización de las lonas. Distintas configuraciones de mirillas. Señalización: semáforos, balizas intermitentes… Apertura: Radares, Campo Magnético, Mando a Distancia, Tiradores.
